# Gemeinde Arnbruck_Geigermühle
Angebotsaufforderung (GAEB DA XML 3.3, DA83)
Projekt: 23_097
Währung: EUR
Vergabeart: Öffentliche Ausschreibung
Eröffnung: 18.06.2026 14:30:00
Ende der Zuschlagsfrist: 18.07.2026
Abgabeort: digital über Vergabeplattform oder; Gemeinde Arnbruck; Gemei
Ausführungsbeginn: 01.11.2026
Ausführungsende: 01.03.2027
Erstellt mit: GXML Toolbox V3.3 R20220330, ORCA AVA 26.0.8 26.00.08, 19.05.2026

## 11 Malerarbeiten Innen

### Titel 01 Baustelleneinrichtung

**01.1 Baustelle einrichten, vorhalten und räumen**
Baustelle einrichten, während der Bauphase vorhalten und wieder räumen.

Eingeschlossen sind die für die Erfüllung der geforderten Leistungen erforderlichen Werkzeuge, Geräte, Transportmittel, Hebezeug etc.

Die Standortbestimmung und das Abräumen der
Baustelleneinrichtung ist mit der Bauleitung abzustimmen.

Sämtliche Leitungsverzüge für Elektrozufuhr zu den betreffenden Montageort sind eigenverantwortlich mit der Bauleitung abzustimmen.
(siehe dazu auch Pkt. 2.f Besondere Vertragsbedingungen)

Die Geländeflächen, auf denen sich
Baustelleneinrichtungen befunden haben, sind dem
frühreren Zustand entsprechend wieder herzustellen.

EP bezieht sich über gesamte Bauzeit für die Erfüllung aller Leistungen des AN.
Menge: 1,000 Psch

**01.2 Fahrbare Arbeitsgerüste nach UVV bzw. BG, Wandhöhe bis 9,00 m**
*** Pauschalposition
Liefern und Vorhalten von fahrbaren Arbeitsgerüsten nach UVV bzw. BG für den Innenbereich sowie das Zerlegen und Vertragen zu den einzelnen Montageorten (EG - DG) für alle in nachfolgenden Positionen ausgeschriebenen Leistungsumfänge.
Für Wandhöhen über 3,50 m bis 9,00 m über FOK
Menge: 1,000 psch

### Titel 02 Schutzabdeckung innen

*Hinweis: Hinweis Schutzabdeckung innen*
Hinweis Schutzabdeckung innen!

Besondere Maßnahmen zum Schutz nicht zu bearbeitender Bauteile im Innenbereich.

Hinweis: Schutz von Bauteilen (z.B. Fensterelemente, Türen usw.) durch loses Abdecken, Abhängen oder Umwickeln sind Nebenleistungen gemäß DIN 18363, Ziff. 4.1.3 VOB/C und werden nicht gesondert vergütet sofern nichts Gegenteiliges im LV- Text aufgeführt ist.

**02.1 Besondere Maßnahmen zum Schutz von Fenstern, Türen, innen**
Schutzabdeckung von Fenstern und Türen, innen einschließlich Abkleben, Unterhaltung und späterer Beseitigung/Entsorgung.

Nur nach Aufforderung durch die Bauleitung !
Menge: 75,000 m²

**02.2 Besondere Maßnahmen zum Schutz der Bodenflächen, innen**
Ganzflächige besondere Schutzabdeckung von Bodenflächen einschließlich Unterhaltung sowie späterer Beseitigung und Entsorgung.

Ausführung über alle Etagen (EG - OG) verteilt

Nur nach Aufforderung durch die Bauleitung !
Menge: 200,000 m²

**02.3 Besondere Maßnahmen zum Schutz von Einrichtungsgegenständen, innen**
Staubdichtes Abdecken von Einrichtungsgegenständen
(Schrankwände, Tische, techn. Geräte usw.) durch Abkleben mit PE-Folie 0,2 mm und schwerem Industrieklebeband.

Nach Abschluss der Malerarbeiten sind die Abdeckmaterialien restlos zu entfernen, abzutransportierenund zu entsorgen.

Abgerechnet werden nur Schutzflächen in gerader Linie, ohne Berücksichtigung von Kanten, Nischen, Überlappungen usw

Nur nach Aufforderung durch die Bauleitung !
Menge: 50,000 m²

### Titel 03 Fugenausbildung

**03.1 Fugen dauerelastisch schließen, Acrylbasis überstreichbar**
Dauerelastische Anschlussfuge im Innenbereich auf Acrylbasis

Bereich Wand/Wand, Wand/Decke, Wand/Stahlzargen und Wand/Sockelleiste Fliese füllen mit elastischem Dichtstoff aus Acrylatdispersion, einkomponentig,
überstreichbar einschl. systemgebundenem Primer und Hinterfüllung.

Standardfarbton: weiß, grau oder ähnlich nach Angabe des Auftraggebers.

Breite in mm: 5-10 mm
Menge: 2140,000 m

**03.2 Anschlussfugen mit Hybrid-Dichtungsmasse verfüllen**
Anschlussfuge mit Hybrid-Dichtungsmasse, einschließlich Hinterfüllmaterial gemäß DIN 18540 verfüllen.
einkomponentig, weichelastisch, lösemittelfrei, anstrichverträglich nach DIN 52452, Teil 4

Arbeitshöhe bis 8m.

Fugengröße: bis 15 mm
Bauteil: Anschlussfuge Oberlicht Innenhof

angebotenes Fabrikat:

'..................................'
angebotenes Fabrikat
Menge: 21,000 m

### Titel 04 Anstrich Putzflächen

**04.1 Absanden**
Absanden von Neuputzflächen, inkl. Entsorgung der anfallenden Stoffe. Inklusive Entstauben der Fläche für nachstehende Arbeiten.
Menge: 1195,000 m²

**04.2 Überspannen mit Malergewebe**
Überspannung rissgefährdeter Flächen, Kanten, Ecken
etc. bzw. vollflächiges überspannen, mit Malergewebe. Inklusive Vorbehandlung und Spachtelung im Bereich von neu verputzten Wandflächen.

'..................................'
angebotenes Fabrikat
Menge: 1195,000 m²

**04.3 Spachteln von Wänden, Q3, h=bis 3,50 m**
Spachteln, planeben, von Wänden, Wandhöhen bis 3,50 m, Ausführung über alle Etagen (EG - DG) verteilt.

Untergrund Neuputzflächen mit geeigneter Innenspachtelmasse auf Gipsbasis.
Oberflächenqualität: Q3

Ausbildung auch in Kleinflächen wie z.B. nachträglich verputzte Elektroschlitze, neu verputzte Wandkleinflächen wie z.B. Laibungen etc.

Gewähltes Fabrikat:

'..................................'
angebotenes Fabrikat
Menge: 1195,000 m²

**04.4 Zulage Spachteln von Wänden, h=bis 9,00m**
Zulage zur vorhergehenden Position für das Spachteln der beschriebenen Flächen bis zu einer Höhe von 9,00m.

Max. Arbeitshöhe bis ca. 9,00 m
Menge: 121,000 m²

**04.5 Grundierung Neuputzflächen, h=bis 3,50m**
Wandgrundierung auf Spachtelputz etc. mit Grundhärter, an Wänden.
Ausführung über alle Etagen (EG - DG) verteilt

Max. Arbeitshöhe bis ca. 3,50 m

Gewähltes Fabrikat:

'..................................'
angebotenes Fabrikat
Menge: 1195,000 m²

**04.6 Zulage Grundierung Neuputzflächen, h=bis 9,00m**
Zulage zur vorhergehenden Position für die Grundierung der beschriebenen Flächen bis zu einer Höhe von 9,00m.

Max. Arbeitshöhe bis ca. 9,00 m
Menge: 121,000 m²

**04.7 2- maliger Neuanstrich gespachtelte Flächen, h=bis 3,50 m, Dispersionsfarbe**
2- maliger Dispersions-Innenanstrich,
ansatz- und fleckenfrei,
bis zur völligen Deckung an neu gespachtelten Wandflächen,
Wandhöhe bis 3,50 m
mit Dispersionsfarbe, lösemittelfrei,
waschbeständig nach DIN 53778.

Nassabriebbeständigkeit: R-Klasse 2
Kontrastverhältnis (weiß): H10-Klasse 1 (bei 7 m²/l)
Kontrastverhältnis (altweiß): H10-Klasse 1 (bei 8 m²/l)
Glanzgrad: stumpfmatt
Standardfarbton: weiß oder altweiß nach Angabe des Auftraggebers

Vorbehandlung:
Bereits grundierte Wandflächen
(in einer vorhergehenden Pos. aufgeführt)

Angebotenes Erzeugnis:

'..........................................................................'
Bietereintrag

Die Verarbeitungsvorschriften des Herstellers sind einzuhalten.
Menge: 1195,000 m²

**04.8 Zulage Anstrich gespachtelte Flächen, h=bis 9,00m**
Zulage zur vorhergehenden Position für den zweimaligen Anstrich der beschriebenen Flächen bis zu einer Höhe von 9,00m.

Max. Arbeitshöhe bis ca. 9,00 m
Menge: 121,000 m²

**04.9 Laibungen an Öffnungen und Nischen, Laibungstiefe bis ca. 25 cm**
Laibungen an Öffnungen und Nischen, wie in den vorgenannten Positionen beschrieben, behandeln.

Laibungstiefe: bis ca. 25 cm
Menge: 253,000 m

**04.10 Laibungen an Öffnungen und Nischen, Laibungstiefe bis ca.**
Laibungen an Öffnungen und Nischen, wie in den vorgenannten Positionen beschrieben, behandeln.

Laibungstiefe: bis ca. 45 cm
Menge: 50,000 m

### Titel 05 Anstrich Gipskartonwände und Decken

**05.1 Grundierung GK-Wände, h=bis 3,50 m**
Wandgrundierung auf Gipskartonflächen etc. mit Grundhärter, an Wänden.
Ausführung über alle Etagen (EG - DG) verteilt

Max. Arbeitshöhe bis ca. 3,50 m

Gewähltes Fabrikat:

'..................................'
angebotenes Fabrikat
Menge: 753,000 m²

**05.2 Zulage Grundierung GK-Wände, h=bis 10,00m**
Zulage zur vorhergehenden Position für die Grundierung der beschriebenen Flächen bis zu einer Höhe von 10,00m.

Max. Arbeitshöhe bis ca. 10,00 m
Menge: 20,000 m²

**05.3 2- maliger Neuanstrich Gipskartonwandflächen, h=bis 3,50 m, Dispersionsfarbe**
2- maliger Dispersions-Innenanstrich,
ansatz- und fleckenfrei,
bis zur völligen Deckung an neu erstellten Gipskartonwandflächen,
Wandhöhe bis ca. 3,50 m
mit Dispersionsfarbe, lösemittelfrei,
waschbeständig nach DIN 53778.

Nassabriebbeständigkeit: R-Klasse 2
Kontrastverhältnis (weiß): H10-Klasse 1 (bei 7 m²/l)
Kontrastverhältnis (altweiß): H10-Klasse 1 (bei 8 m²/l)
Glanzgrad: stumpfmatt
Standardfarbton: weiß oder altweiß nach Angabe des Auftraggebers

Vorbehandlung:
Bereits grundierte Wandflächen
(in einer vorhergehenden Pos. aufgeführt)

Angebotenes Erzeugnis:

'..................................'
angebotenes Fabrikat

Die Verarbeitungsvorschriften des Herstellers sind einzuhalten.
Menge: 753,000 m²

**05.4 Zulage Anstrich GK-Wände, h=bis 10,00m**
Zulage zur vorhergehenden Position für den zweimaligen Anstrich der beschriebenen Flächen bis zu einer Höhe von 10,00m.

Max. Arbeitshöhe bis ca. 10,00 m
Menge: 20,000 m²

**05.5 Zulage zusätzlicher Anstrich GK Wandflächen**
Zulage zur vorhergehenden Position Neuanstrich Gipskartonwandflächen für zusätzlichen Anstrich der beschriebenen Flächen bei durchscheinenden Untergründen wie beispielsweise Feuchtraumplatten

Ausführung nur nach Aufforderung durch die Bauleitung
Menge: 70,000 m²

**05.6 Laibungen an Öffnungen und Nischen wie vor beschrieben behandeln**
Laibungen an Öffnungen und Nischen, wie in den vorgenannten Positionen beschrieben, behandeln.
Laibungstiefe: bis 25 cm
Menge: 16,000 m

**05.7 Grundierung GK-Decken, h=bis 3,50 m**
Deckengrundierung auf Gipskartonflächen etc. mit Grundhärter, an Lochdecken.
Ausführung über alle Etagen (EG - DG) verteilt

Max. Arbeitshöhe bis ca. 3,50  m

Gewähltes Fabrikat:

'..................................'
angebotenes Fabrikat
Menge: 233,000 m²

**05.8 2- maliger Neuanstrich Gipskartondeckenflächen, h=3,50 m, Dispersionsfarbe**
2- maliger Dispersions-Innenanstrich,
ansatz- und fleckenfrei,
bis zur völligen Deckung an neu erstellten gelochten Gipskartondeckenflächen,
Wandhöhe bis 3,50 m
mit Dispersionsfarbe, lösemittelfrei,
waschbeständig nach DIN 53778.

Nassabriebbeständigkeit: R-Klasse 2
Kontrastverhältnis (weiß): H10-Klasse 1 (bei 7 m²/l)
Kontrastverhältnis (altweiß): H10-Klasse 1 (bei 8 m²/l)
Glanzgrad: stumpfmatt
Standardfarbton: weiß oder altweiß nach Angabe des Auftraggebers

Vorbehandlung:
Bereits grundierte Wandflächen
(in einer vorhergehenden Pos. aufgeführt)

Angebotenes Erzeugnis:

'..................................'
angebotenes Fabrikat

Die Verarbeitungsvorschriften des Herstellers sind einzuhalten.
Menge: 233,000 m²

**05.9 Zulage zusätzlicher Anstrich GK Deckenflächen**
Zulage zur vorhergehenden Position Neuanstrich Gipskartondeckenflächen für zusätzlichen Anstrich der beschriebenen Flächen bei durchscheinenden Untergründen wie beispielsweise Feuchtraumplatten

Ausführung nur nach Aufforderung durch die Bauleitung
Menge: 30,000 m²

**05.10 Senkrechter Deckenabschluss streichen, h= ca. 20-35 cm**
Streichen eines senkrechten Deckenabschlusses im Bereich der abgehängten Gipskartondecken als geschlosserer Abschluss bei Deckenöffnungen mit bereits verspachtelten GKB- Plattenverkleidung, .

Höhe Deckenabschluss: ca. 20 cm  bis 35 cm
Unterer Abschluß ist Gipskartondecke
Oberer Abschluss ist Stahlbetondecke
Menge: 28,000 m

**05.11 Senkrechter Deckenabschluss streichen, h= ca. 20-35 cm, unterer Abschluss Holzpaneele**
Streichen eines senkrechten Deckenabschlusses wie vor beschrieben, jedoch

Unterer Abschluß ist Holzpaneele (Akustikdecke)
Entsprechendes Abkleben des unteren Anschlusses ist in den Einheitspreis mit einzurechnen.
Menge: 17,000 m

**05.12 Anstrich Randfries, b= ca. 20-60 cm streichen**
2- maliger Dispersions-Innenanstrich, ansatz- und fleckenfrei, bis zur völligen Deckung an glattes Randfries bei einer Rasterdecke.
Zu streichen ist das Randfries der Rasterdecke mit bereits gespachtelten, geschlossenen GKB Platten

Inklusive abkleben des T-Profils zwischen Randries und Schutz der Holzwolle-Akustikplatten vor Farb-Verschmutzungen.

Breite: von 20 bis 60 cm
Menge: 302,000 m

**05.13 Anstrich Randfries 61 bis 120 cm**
Anstrich Randfries wie vor beschrieben, jedoch

Breite: von 61 bis 120 cm
Menge: 20,000 m

### Titel 06 Anstrich Betonflächen

*Hinweis: Hinweis Anstrich Betonflächen*
Hinweis Anstrich Betonflächen

Betonflächen, innen mit lösemittel- und weichmacherfreier, stumpfmatter Dispersionsfarbe, Nassabrieb Klasse 2 nach DIN EN 13300 behandeln.

**06.1 Untergrund schleifen, Sinterschichten entfernen**
Sinterschichten und Trennschichten durch ganzflächiges Schleifen entfernen, Flächen entstauben.

Schleifen der freistehenden Betonstützen zur Aufnahme nachfolgender Positionen.
Menge: 10,000 m²

**06.2 Untergrundvorbereitung**
Flächen reinigen, Ortbetonflächen

Diese Position beinhaltet:
Abschlagen Grate, Abkehren sowie Schalölreste entfernen

Einschließlich Entsorgen der Baurestmassen
Menge: 114,000 m²

**06.3 Spachtelung für Beton Vertiefungen/Übergänge Q1**
Vorspachtelung: Q1 (Grundverspachtelung)
Größere Vertiefungen, Porennester und Fugenbereiche mit Füllspachtel auf Zementbasis verspachteln und glätten. Eventuell vorhandenen Versatz breitflächig anspachteln.

Bauteil: Übergänge Fertigteilbauteile zu Ortbetonbauteile,
Ortbetonbauteile

'.................................'
angebotenes Fabrikat
Menge: 10,000 m²

**06.4 Fugen in Betonfertigteilen verfüllen Q1**
Q1 (Grundverspachtelung)
Fugen in Betonfertigteilen mit Füllspachtel auf Zementbasis oberflächenbündig verfüllen

Bauteil: Halbfertigteilwände aus Stahlbeton,
waagrechte und senkrechte Fugen

Fugenbreite bis 40mm

'.................................'
angebotenes Fabrikat
Menge: 30,000 m

**06.5 Ankerlöcher in Betonfertigteilen verfüllen Q1**
Q1 (Grundverspachtelung)
Ankerlöcher rund, Durchmesser bis ca. 8 cm in Betonfertigteilen mit Füllspachtel auf Zementbasis oberflächenbündig verfüllen

Bauteil: Halbfertigteilwände aus Stahlbeton

'.................................'
angebotenes Fabrikat
Menge: 60,000 St

**06.6 Fleckspachtelung 1-mal Dispersionsspachtel Q2**
Q2 (Standardverspachtelung / Fleckspachtelung)
Untergrund auf Eignung, Trag- sowie Haftfähigkeit prüfen.
Teilflächiges Auftragen und Glätten mit gebrauchsfertiger Füllspachtel auf Dispersionsbasis im
Innenbereich bis zur Glätte.

Stoßspachtelung Fugen bis ca. 30cm Breite auszuziehen
Fleckspachtlung  Ankerlöcher ca. 15cm x 15cm

Bauteil: Stoßspachtelung der Vorpositionen

'.................................'
angebotenes Fabrikat
Menge: 10,000 m²

**06.7 Dispersions-Glattspachtelung, Q3, Stahlbetonwände**
Dispersions- Glattspachtelung, 1-mal vollflächig auftragen und glätten.

Geforderte Oberflächenqualität: Q3

Untergrund auf Eignung, Trag- sowie Haftfähigkeit prüfen.
Vollflächig Auftragen und glätten mit spritzbarem Füllspachtel auf Dispersionsbasis im Innenbereich bis zur Glätte.
Oberfläche nachschleifen.

Schichtdicke ca. 3 mm pro Arbeitsgang (Spachtellage)

'..................................'
angebotenes Fabrikat

Untergrund: Stahlbetonwände

Ausführungsort: EG-DG
Menge: 320,000 m²

**06.8 Zulage Spachteln von Wänden, h= über 3,50 m bis 7,00m**
Zulage zur vorhergehenden Position für das Spachteln der beschriebenen Flächen über 3,50 m bis zu einer Höhe von 7,00m.

Max. Arbeitshöhe bis ca. 7,00 m
Menge: 30,000 m²

**06.9 Zulage Gewebeeinlage zu Vorpositionen**
Einspachteln eines Armierungsgewebes in der 1. Lage,
nach Anordnung der Bauleitung.

Gewähltes Produkt:

'..................................'
angebotenes Fabrikat

Untergrund: Stahlbetonwände,
Ausführungsort: EG-DG
Arbeitshöhe bis 3,50 m
Menge: 320,000 m²

**06.10 Innendispersionsfarbe Wände, RAL Weiß, Zwischen- und Schlussbeschichtung**
Liefern und Auftragen einer hochdeckenden, matten, sehr gut auszubessernden Innendispersionsfarbe, schadstoffgeprüft, hochdeckend, Nassabriebklasse 2.
Arbeitshöhe bis 3,50 m

Deckvermögen Klasse 1 nach EN 13300

als Zwischen- und Schlussbeschichtung.

Lösemittel- und weichmacherfrei, emissionsarm.TÜV-geprüft.

'..................................'
angebotenes Fabrikat

Farbton: Weiß

Auftragungsorte:  Stahlbetonwände
Menge: 320,000 m²

**06.11 Zulage Anstrich Betonflächen, h= über 3,50 m bis 7,00m**
Zulage zur vorhergehenden Position für den Anstrich der beschriebenen Flächen über 3,50 m bis zu einer Höhe von 7,00m.

Max. Arbeitshöhe über 3,50 m bis ca. 7,00 m
Menge: 30,000 m²

**06.12 Grundieren neuerrichtete Stahlbeton-Treppenuntersichten**
Grundierung schwach saugende Untergründe, neu erstellte Stahlbeton-Treppenuntersichten im Innenbereich.

lösemittel-,weichmacherfrei, emissionsarm
schadstoffgeprüft, TÜV- geprüft

Liefern und Auftragen einer verfestigenden und die Saugfähigkeit reduzierenden Universalgrundierung auf
Acrylatbasis.
Wasserverdünnbar,

lösemittel-, weichmacherfrei,

'..................................'
angebotenes Fabrikat

Einbauort: Treppenuntersichten, Podestunterseiten und Sitzstufenunterseite
Menge: 28,000 m²

**06.13 Dispersions-Glattspachtelung, Q3, Treppenuntersichten**
Dispersions- Glattspachtelung, 1-mal vollflächig auftragen und glätten.

Geforderte Oberflächenqualität: Q3

Untergrund auf Eignung, Trag- sowie Haftfähigkeit prüfen.
Vollflächig Auftragen und glätten mit spritzbarem Füllspachtel auf Dispersionsbasis im Innenbereich bis zur Glätte.
Oberfläche nachschleifen.

Schichtdicke ca. 3 mm pro Arbeitsgang (Spachtellage)

'..................................'
angebotenes Fabrikat

Untergrund: Treppenuntersichten, Podestunterseiten und Sitzstufenunterseite
Menge: 28,000 m²

**06.14 Zulage Gewebeeinlage zu Vorpositionen**
Einspachteln eines Armierungsgewebes in der 1. Lage,
nach Anordnung der Bauleitung.

Gewähltes Produkt:

'..................................'
angebotenes Fabrikat

Untergrund: Treppenuntersichten, Podestunterseiten und Sitzstufenunterseite
Ausführungsort: EG-DG
Arbeitshöhe bis 3,50 m
Menge: 28,000 m²

**06.15 2-maliger Neuanstrich Treppenuntersichten**
Liefern und Auftragen einer hochdeckenden, matten, sehr gut auszubessernden Innendispersionsfarbe, schadstoffgeprüft, hochdeckend, Nassabriebklasse 2.

Deckvermögen Klasse 1 nach EN 13300

als Zwischen- und Schlussbeschichtung.

Lösemittel- und weichmacherfrei, emissionsarm.TÜV-geprüft.

'..................................'
angebotenes Fabrikat

Farbton: Weiß

Untergrund: Treppenuntersichten, Podestunterseiten und Sitzstufenunterseite
Menge: 28,000 m²

**06.16 Fugen zwischen Betonelementen Decke**
Stossfuge zwischen den Halbfertigteilplatten Filigrandecken und der Rippendecke mit dauerelastischem Material schließen einschließlich Hinterfüllmaterial.

Dichtungsmasse einkomponentig, weichelastisch, lösemittelfrei und anstrichverträglich.

Arbeitshöhe bis 6,30 m
Fugengröße Breite ca. 20 mm bis 30 mm
mit dafür geeignetem PE-Material

'..................................'
angebotenes Fabrikat
Menge: 36,000 m

**06.17 Grundieren neuerrichtete Stahlbetondecken**
Grundierung schwach saugende Untergründe, neu erstellte Stahlbetondecken im Innenbereich

lösemittel-,weichmacherfrei, emissionsarm
schadstoffgeprüft, TÜV- geprüft

Liefern und Auftragen einer verfestigenden und die Saugfähigkeit reduzierenden Universalgrundierung auf
Acrylatbasis.
Wasserverdünnbar,

lösemittel-, weichmacherfrei,

'..................................'
angebotenes Fabrikat

Untergrund: Stahlbetondecken (Halbfertigteildecken)

Ausführungsort: EG
Menge: 96,000 m²

**06.18 2-maliger Neuanstrich Decken**
Liefern und Auftragen einer hochdeckenden, matten, sehr gut auszubessernden Innendispersionsfarbe, schadstoffgeprüft, hochdeckend, Nassabriebklasse 2.

Deckvermögen Klasse 1 nach EN 13300

als Zwischen- und Schlussbeschichtung.

Lösemittel- und weichmacherfrei, emissionsarm.TÜV-geprüft.

'..................................'
angebotenes Fabrikat

Farbton: Weiß

Untergrund: Stahlbetondecken (Halbfertigteildecken)

Ausführungsort: EG
Menge: 96,000 m²

### Titel 07 Anstrich Stahlbauteile

**07.1 Brandschutzbeschichtung, Stahl, F30/R30**
Dämmschutzbildendes Brandschutzsystem auf Stahlprofilen im Innenbereich einschließlich aller Konstruktions- und Befestigungselemente

Leistungsbestandteile
Untergrundvorbereitung Stahl nach Herstellerangaben
Korrosionsschutzgrundierung, für nachfolgende Beschichtung zugelassen
Dämmschichtbildende Brandschutzbeschichtung
Deckbeschichtung dekorativ und zum Schutz des Dämmschichtbildners

Brandschutz F30/R30 nach DIN 4102 bzw. EN 13501
Stahlprofil:  S235, HQ 120-6.3

Trockenschichtdicken zwischen 0,2 und 2,5 mm in Abhängigkeit vom Profil und ermittelten Verhältniswert (U/A in m-1) nach DIN 4102-4
Farbton: RAL nach Wahl des AG

Einbauort: Stahlstützen Treppenhaus EG bis 1. OG
Menge: 10,000 m²

**07.2 Acrylharz-Anstrich auf Stahlblechtüren, Auftzugtüren**
Innenanstrich von Stahlblechtüren (Aufzugtüren) und deren Rahmen, Abdeckungen etc. in verschiedenen Größen, auf vorhandene Grundierung,

mit folgendem Aufbau:
- Entfetten und reinigen des Türblattes
- Ausbessern von Schadstellen am Grundanstrich
- Innenanstrich mit schlagfester Acrylharz-Lackfarbe

Anstrichaufbau und -ausführung nach den
Herstellervorschriften.
Farbe: nach Angabe Architekt

Türgrößen: bis 155/236 cm
Menge: 12,000 m²

### Titel 08 Sonstige Arbeiten

**08.1 Zulage Farbe hell eingefärbt**
Zulage für Neuanstrich, Farbe wie vorherigen Titeln beschrieben, jedoch in einem hellen Farbton nach Farbtonkarte Hersteller eingefärbt

Ausführung in Teilflächen,
Farbübergänge in separater Position
Menge: 65,000 m²

**08.2 Zulage Farbe dunkel bzw. intensiv eingefärbt**
Zulage für Neuanstrich, Farbe wie in vorherigen Titeln beschrieben, jedoch in einem dunklen bzw. intensiven Farbton nach Farbtonkarte Hersteller eingefärbt

Ausführung in Teilflächen,
Farbübergänge in separater Position
Menge: 5,000 m²

**08.3 Farbübergänge / Beschneiden / Linierarbeiten**
Zulage zur vorigen Position Innendispersionsfarbe für die Herstellung von wechselnden Farbtönen durch Herstellen von sauberen geraden und scharfkantigen Farbabsätzen zwischen einer dunkleren Wandfarbe und einer weißen Wandfarbe im Bereich Wand/Wand, Wand/Decke und Decke/Decke.

Zulage wird nur für einen Übergang berechnet (dunkel /weiß)

Art der Ausführung ist AN freigestellt
Menge: 12,000 m

**08.4 Fototapete**
Liefern und aufbringen einer Fototapete mit eigenem Foto als Motiv.
Foto wird vom Auftraggeber gestellt.
Größe ca. 270 cm x 270 cm

Die Wahl des Trägerstoffs der Tapete obliegt dem Auftragnehmer.
Anzubieten ist die komplette Leistung inklusive aller Herstellungs- und Versandkosten für die Tapete, sowie Zuschnitt und Montagematerial.
Menge: 7,500 m²

### Titel 09 Stundenlohnarbeiten

*Hinweis: Stundenlohnarbeiten*
Stundenlohnarbeiten nur auf besondere
Anordnung der Bauleitung für außervertragliche, nicht festgelegte Leistungen, nicht
verschuldete Wartezeiten, Beihilfe für Fremdfirmen udgl.
Nachweis gegen Regiezettel mit namentlicher
Angabe und tariflicher Berufsgruppe der einzelnen Arbeitskräfte, Materialverbrauch und Geräteeinsatz, die der Bauleitung täglich zur Prüfung
und Unterschrift vorzulegen sind; verspätet vorgelegte Regielisten können im allgemeinen nicht
mehr anerkannt werden.
Einschl. Kosten der Baustelle, Vorhalten von
Geräten, Betriebseinrichten und Werkzeugbenützung;
Die nachstehend angegebenen Massen sind
geschätzt, sie können erheblich über- oder unterschritten werden bzw. ganz wegfallen.

**09.1 Stundensatz Facharbeiter**
Menge: 15,000 h

**09.2 Stundensatz Baufachwerker/Helfer**
Menge: 15,000 h

**09.3 Stundensatz Lehrling**
Menge: 15,000 h
